# Silicona sellante 895, gris medio

- Propiedad del archivo: CONSTRUNARIO
- Formato: FIEBDC-3/2012
- Programa: Construnario Versión 2.11
- Fecha de los precios: 03/07/2015
- Divisa: EUR

**DC895G8014** u Silicona sellante 895, gris medio
• Sellante monocomponente - Sistema de curado neutro • 100% Polímero de silicona • Excelente adhesion a la mayoría de vidrios, metales, capas de espejo y a la mayoría de materiales porosos y no porosos • No corrosivo • Excepcionalresistencia a la tracción. Ideal para uniones estructurales • Excelentes propiedadesmecánicas • 12 meses de vida útil del sellante, desde su fabricación • Cumple con la normativa europea EOTA de acristalameinto estructural y el marcado CE Silicona que dispone de una Declaración de Prestaciones según Reglamento Europeo: Hacer clic aquí para ver documento informativo Marcado CE
