# Silicona neutra 798, blanca

- Propiedad del archivo: CONSTRUNARIO
- Formato: FIEBDC-3/2012
- Programa: Construnario Versión 2.11
- Fecha de los precios: 03/07/2015
- Divisa: EUR

**DC798BL** u Silicona neutra 798, blanca
• Bajo módulo - capacidad de movimiento de la junta +/- 25% • 100% Polímero de silicona • Sistema de curado – Neutra Alkoxy • Resistente al moho y bacterioestático (evita la propagación de bacterias) • Excelente adhesión a una gran variedad de materiales porosos y no porosos • Resistente al ozono, radiación ultravioleta y temperaturas extremas. • Fácil de usar, sellado monocomponente • Vida útil 12 meses a partir de la fecha de fabricación • Conforme a la ISO 11600 -F&G-25LM (SNJF)
