# Silicona acética acuarios y vitrinas, traslúcida 600 ml

- Propiedad del archivo: CONSTRUNARIO
- Formato: FIEBDC-3/2012
- Programa: Construnario Versión 2.11
- Fecha de los precios: 03/07/2015
- Divisa: EUR

**DC881T600** u Silicona acética acuarios y vitrinas, traslúcida 600 ml
• Sellante acético, monocomponente de curado rápido. • Módulo alto. • Adhesión alta y duradera al vidrio. • Resistente a la exposición UV. • Resistente al agua intermitente y a la inmersión al agua salada. • Fabricación de acuarios, con vidrios no laminados.
