# Pistola para espuma poliuretano

- Propiedad del archivo: CONSTRUNARIO
- Formato: FIEBDC-3/2012
- Programa: Construnario Versión 2.11
- Fecha de los precios: 03/07/2015
- Divisa: EUR

**VBHPEP** u Pistola para espuma poliuretano
La pistola de metal de greenteQ, cubierta de teflón de gran calidad permite una aplicación eficiente y profesional de espuma en el montaje de ventanas. Puede utilizarse con todos los envases a presión con rosca de espuma para pistolas de greenteQ. Con capacidad de medir exactamente el flujo del material, la pistola de metal de greenteQ se utiliza para la aplicación controlada de espuma y el relleno preciso de juntas, con lo que se consigue una instalación rápida, sencilla, precisa y segura de ventanas y puertas. Características del producto: • Carcasa adaptada de conexión y recubierta de teflón. • Especialmente adecuada para el uso de espuma para pistolas de greenteQ • La bolita de la válvula de retención está hecha de teflón, por lo que contiene menos depósitos en el interior. • Mango ergonómico • Gran estanqueidad entre el disparador y la carcasa
