# Bote pegamento rápido 500, 20 gr

- Propiedad del archivo: CONSTRUNARIO
- Formato: FIEBDC-3/2012
- Programa: Construnario Versión 2.11
- Fecha de los precios: 03/07/2015
- Divisa: EUR

**WS500/20** u Bote pegamento rápido 500, 20 gr
Base: cianacrilato etílico; endurecimiento rápido. Viscosidad: según placa cónica (300s-1) aprox. 20mPa.s Densidad: conforme EN 542, a +20ºC aprox. 1,05 g/cm3. Pegamento caracterizado de forma especial por el tiempo breve de fraguado en EPDM/EPDM 3 seg. Ideal para pegado de juntas y gomas.
