# Pistola dosificadora HDP-550 para cos, dúo manual

- Propiedad del archivo: CONSTRUNARIO
- Formato: FIEBDC-3/2012
- Programa: Construnario Versión 2.11
- Fecha de los precios: 03/07/2015
- Divisa: EUR

| Código | Ud | Descripción |
|---|---|---|
| WSPDUOM | u | Pistola dosificadora HDP-550 para cos, dúo manual |
