# Rhenoplast KP12+, bote 20 litro

- Propiedad del archivo: CONSTRUNARIO
- Formato: FIEBDC-3/2012
- Programa: Construnario Versión 2.11
- Fecha de los precios: 06/07/2015
- Divisa: EUR

**A7710_20** l Rhenoplast KP12+, bote 20 litro
Laca de 1 componente para perfiles y superficies de PVC, a base de agua, ecológica. Para uso industrial, como revestimiento de terminación para los tonos metálicos de Rhenoplast KP1+ en el exterior. Para aumentar la resistencia a la intemperie de los colores RAL de KP1+ se puede aplicar también una capa de KP12+ por encima. Laca lista para su uso, fácil de aplicar, de secado rápido. Resistente a la abrasión, resistente a los arañazos, al agua y productos corrientes de limpieza. Aplicación: Con pistola; pistola de vaso, pistola de vaso HVLP y aparato Airmix. Colores: incoloro Grado de brillo: mate sedoso (ajuste normal) y/o brillo sedoso (ajuste especial) Fondo: KP1+ en tonos metálicos. Preparación: no hace falta Rendimiento: 75-125 ml/m2 (aprox. 25 ml con RAL 9006 y 9007 ) Secado: a +20ºC y una humedad relativa máxima del aire del 60%
