# Rhenoplast KP-S 11 Base C - Bote 5 litro

- Propiedad del archivo: CONSTRUNARIO
- Formato: FIEBDC-3/2012
- Programa: Construnario Versión 2.11
- Fecha de los precios: 06/07/2015
- Divisa: EUR

**A7320_5** l Rhenoplast KP-S 11 Base C - Bote 5 litro
Laca de 1 componente para perfiles y superficies de PVC, a base de agua, ecológica. Para uso doméstico, revestimiento universal de elementos de construcción en el exterior como perfiles de PVC duro para puertas y ventanas. Laca lista para su uso, fácil de aplicar, de secado rápido. Resistente a la abrasión, resistente a los arañazos, al agua y productos corrientes de limpieza. Aplicación: Con pistola; rodillo, pistola de vaso. Colores: Colores según gama RAL. También disponible colores base A,B y C para realizar mezclas (consultar) Grado de brillo: mate sedoso (ajuste normal) Fondo: PVC Preparación: limpiar con HR 1 Rendimiento: 40-60 ml/m2 Secado: a +20ºC y una humedad relativa máxima del aire del 60%
