# Tornillo GQ fijación herrajes autorosca M3.9X19 cincado

- Propiedad del archivo: CONSTRUNARIO
- Formato: FIEBDC-3/2012
- Programa: Construnario Versión 2.11
- Fecha de los precios: 06/07/2015
- Divisa: EUR

**TORGQN3.9X19C** u Tornillo GQ fijación herrajes autorosca M3.9X19 cincado
Cabeza avellanada autotaladrante.
