# Tornillo GQ directo obra 7.5X152 con tapón opcional

- Propiedad del archivo: CONSTRUNARIO
- Formato: FIEBDC-3/2012
- Programa: Construnario Versión 2.11
- Fecha de los precios: 06/07/2015
- Divisa: EUR

| Código | Ud | Descripción |
|---|---|---|
| TORGQ7.5X152C | u | Tornillo GQ directo obra 7.5X152 con tapón opcional |
