# Tornillo VBH-GQ fijación herraje M4x25 cincado

- Propiedad del archivo: CONSTRUNARIO
- Formato: FIEBDC-3/2012
- Programa: Construnario Versión 2.11
- Fecha de los precios: 06/07/2015
- Divisa: EUR

**TORGQ4X25C** u Tornillo VBH-GQ fijación herraje M4x25 cincado
Cabeza avellanada.
