# Tornillo fijación persianas/vierteaguas SPK/84-4X10

- Propiedad del archivo: CONSTRUNARIO
- Formato: FIEBDC-3/2012
- Programa: Construnario Versión 2.11
- Fecha de los precios: 07/07/2015
- Divisa: EUR

| Código | Ud | Descripción |
|---|---|---|
| SFSSPK/84-4X10 | u | Tornillo fijación persianas/vierteaguas SPK/84-4X10 |
