# Tornillo fijación SPTR81- 5.5X90 herrajes, cincado

- Propiedad del archivo: CONSTRUNARIO
- Formato: FIEBDC-3/2012
- Programa: Construnario Versión 2.11
- Fecha de los precios: 07/07/2015
- Divisa: EUR

**SFSSPTR81-5.5X90C** u Tornillo fijación SPTR81- 5.5X90 herrajes, cincado
Cabeza avellanada para tapón, autotaladrante.
