# Tornillo fijación SPTR/106-5.5X115 herrajes, cincado

- Propiedad del archivo: CONSTRUNARIO
- Formato: FIEBDC-3/2012
- Programa: Construnario Versión 2.11
- Fecha de los precios: 07/07/2015
- Divisa: EUR

**SFSSPTR5.5X115C** u Tornillo fijación SPTR/106-5.5X115 herrajes, cincado
Cabeza avellanada para tapón, autotaladrante.
