# Tornillo colocación en obra 6x80 no reforzado

- Propiedad del archivo: CONSTRUNARIO
- Formato: FIEBDC-3/2012
- Programa: Construnario Versión 2.11
- Fecha de los precios: 07/07/2015
- Divisa: EUR

**SFSSPTR-A6X80** u Tornillo colocación en obra 6x80 no reforzado
Para el anclaje y regulación de perfiles de PVC colocados sobre madera.
