# Taco expansor metálico con tornillo 10x152

- Propiedad del archivo: CONSTRUNARIO
- Formato: FIEBDC-3/2012
- Programa: Construnario Versión 2.11
- Fecha de los precios: 07/07/2015
- Divisa: EUR

**TACOGQ10X152** u Taco expansor metálico con tornillo 10x152
Tacos con recubrimiento metálico greenteQ y cabeza avellanada para una fijación sencilla y eficaz de marcos de puerta y ventanas de PVC, madera o aluminio. Taco de recubrimiento fabricado en metal. El cono se desenfunda al apretar el tornillo en el recubrimiento del taco, se extiende y presiona el agujero. Material: acero de fácil automatización DIN 1651 Material de recubrimiento: acero, pasivado azul Material del tornillo: acero, zinc plateado, pasivado azul Punta de atornillar: Pozidriv tamaño 3 Forma de la cabeza: Avellanada Diámetro de cabeza: 13 mm Diámetro de recubrimiento: 10 mm Tipo de rosca: rosca de tornillo métrica M6
