# Registro con junta y cota de paso Ø 550 mm

- Propiedad del archivo: CONSTRUNARIO
- Formato: FIEBDC-3/2012
- Programa: Construnario Versión 3.20
- Fecha de los precios: 16/09/2016
- Divisa: EUR

**COF-1138** u Registro con junta y cota de paso Ø 550 mm
Registro modelo URBEX C250, con junta para evitar el ruido, tapa Ø 590 mm, marco Ø 730 mm. Cota de paso Ø 550 mm. Tapa con apertura total. Extracción total de la tapa. Marco provisto de una junta diseñada especialmente para asegurar un perfecto asentamiento e insonorización. Altura de marco 65 mm para asegurar una perfecta instalación. Superficie con grabado antideslizante. Revestida con tratamiento esmalte epoxi-poliéster de un grueso mínimo de 100 micras exenta de disolventes según Directiva 1999/13/CE. Con una fácil apertura mediante útiles de obra. Pesonalización opcional.
