# Registro semi-articulado marco hidráulico PKLUM C250 Tapa 388x388mm

- Propiedad del archivo: CONSTRUNARIO
- Formato: FIEBDC-3/2012
- Programa: Construnario Versión 3.20
- Fecha de los precios: 16/09/2016
- Divisa: EUR

**COF-31109** u Registro semi-articulado marco hidráulico PKLUM C250 Tapa 388x388mm
Registro semi-articulado marco hidráulico modelo PKLUM C250 Tapa 388x388mm Marco 400x400mm Altura Marco 50mm de COFUNCO.
