# Reja de calzada articulada - Reja 385x285mm

- Propiedad del archivo: CONSTRUNARIO
- Formato: FIEBDC-3/2012
- Programa: Construnario VersiĆ³n 3.20
- Fecha de los precios: 16/09/2016
- Divisa: EUR

**COF-5111** u Reja de calzada articulada - Reja 385x285mm
COFUNCO Reja de calzada articulada MARE C250 Reja 385x285mm Marco 450x330mm Altura Marco 40mm de COFUNCO.
