# Reja plana rectangular articulada cierre elástico- Reja 628x628mm

- Propiedad del archivo: CONSTRUNARIO
- Formato: FIEBDC-3/2012
- Programa: Construnario Versión 3.20
- Fecha de los precios: 16/09/2016
- Divisa: EUR

**COF-5138** u Reja plana rectangular articulada cierre elástico- Reja 628x628mm
Reja plana rectangular articulada cierre elástico modelo RONE C250 Reja 628x628mm Marco 690x690mm Altura Marco 60mm de COFUNCO.
