# Reja canal articulada con cierre - Reja 750x395mm

- Propiedad del archivo: CONSTRUNARIO
- Formato: FIEBDC-3/2012
- Programa: Construnario VersiĆ³n 3.20
- Fecha de los precios: 16/09/2016
- Divisa: EUR

**COF-7129** u Reja canal articulada con cierre - Reja 750x395mm
Reja canal articulada con cierre modelo CANAL C250 Reja 750x395mm Altura Reja 30 mm.
