# Bordillo buzón con registro- Bordillo 800x150mm

- Propiedad del archivo: CONSTRUNARIO
- Formato: FIEBDC-3/2012
- Programa: Construnario Versión 3.20
- Fecha de los precios: 16/09/2016
- Divisa: EUR

**COF-8104** u Bordillo buzón con registro- Bordillo 800x150mm
Bordillo buzón con registro modelo BOR C250 Bordillo 800x150mm Altura Bordillo 195mm de COFUNCO.
