# Bordillo con tapa y reja articulada cierre elástico - Tapa 479x208mm

- Propiedad del archivo: CONSTRUNARIO
- Formato: FIEBDC-3/2012
- Programa: Construnario Versión 3.20
- Fecha de los precios: 16/09/2016
- Divisa: EUR

**COF-8127** u Bordillo con tapa y reja articulada cierre elástico - Tapa 479x208mm
Bordillo con tapa y reja articulada cierre elástico modelo AMAZON C250 Tapa 479x208mm Marco 536x601mm Altura Marco 205mm/90mm de COFUNCO.
