# Registro acera con marco hidráulico DRH B125 Tapa 875x875mm

- Propiedad del archivo: CONSTRUNARIO
- Formato: FIEBDC-3/2012
- Programa: Construnario Versión 3.20
- Fecha de los precios: 25/09/2015
- Divisa: EUR

**COF-3180** u Registro acera con marco hidráulico DRH B125 Tapa 875x875mm
Registro acera con marco hidráulico modelo DRH B125 Tapa 875x875mm Marco 900x900mm Altura Marco 42mm de CONFUCO.
