# Registro semi-articulado con marco hidráulico LLUM B125 Tapa 385x385mm

- Propiedad del archivo: CONSTRUNARIO
- Formato: FIEBDC-3/2012
- Programa: Construnario Versión 3.20
- Fecha de los precios: 25/09/2015
- Divisa: EUR

**COF-3145-10** u Registro semi-articulado con marco hidráulico LLUM B125 Tapa 385x385mm
Registro semi-articulado con marco hidráulico modelo LLUM B125 Tapa 385x385mm Marco 422x422mm de COFUNCO.
