# Registro semi-articulado con marco hidráulico LLUM B125 Tapa 556x538mm

- Propiedad del archivo: CONSTRUNARIO
- Formato: FIEBDC-3/2012
- Programa: Construnario Versión 3.20
- Fecha de los precios: 25/09/2015
- Divisa: EUR

**COF-3197** u Registro semi-articulado con marco hidráulico LLUM B125 Tapa 556x538mm
Registro semi-articulado con marco hidráulico modelo LLUM B125 Tapa 556x538mm Marco 573x555mm de COFUNCO.
