# Registro acera articulada TROTTOIR B125 Tapa Ø274mm

- Propiedad del archivo: CONSTRUNARIO
- Formato: FIEBDC-3/2012
- Programa: Construnario Versión 3.20
- Fecha de los precios: 25/09/2015
- Divisa: EUR

**COF-2135** u Registro acera articulada TROTTOIR B125 Tapa Ø274mm
Registro acera articulada modelo TROTTOIR B125 Tapa Ø274mm Marco 430x417mm Altura Marco 29mm de COFUNCO.
