# Registro rectangular homologado por - Tapa 700x595mm

- Propiedad del archivo: CONSTRUNARIO
- Formato: FIEBDC-3/2012
- Programa: Construnario VersiĆ³n 3.20
- Fecha de los precios: 16/09/2016
- Divisa: EUR

**COF-4118** u Registro rectangular homologado por - Tapa 700x595mm
Registro rectangular homologado por ONO modelo RETEL B125 Tapa 700x595mm Marco 720x720mm Altura Marco 110mm de COFUNCO.
