# Registro triangular para telecomunicaciones - Tapa 1240x720mm

- Propiedad del archivo: CONSTRUNARIO
- Formato: FIEBDC-3/2012
- Programa: Construnario Versión 3.20
- Fecha de los precios: 16/09/2016
- Divisa: EUR

**COF-3161-D** u Registro triangular para telecomunicaciones - Tapa 1240x720mm
Registro triangular para telecomunicaciones modelo RETEL B125 Tapa 1240x720mm Marco 1260x735mm Altura Marco 60mm de COFUNCO. Tapas rectangulares con marco de fundición o de acero angular. Tapas con dispositivos de izado para facilitar su apertura o cierre. Superficie con grabado antideslizante. Revestida con tratamiento epoxi-poliéster de un grueso mínimo de 100 micras exenta de disolventes según Directiva 1999/13/CE. Fácil apertura con útiles de obra. Posibilidad de personalización. Marco angular de acero laminado.
