# Registro acera y calzada homologado por -Tapa 960x710mm

- Propiedad del archivo: CONSTRUNARIO
- Formato: FIEBDC-3/2012
- Programa: Construnario VersiĆ³n 3.20
- Fecha de los precios: 16/09/2016
- Divisa: EUR

**COF-3184-A3** u Registro acera y calzada homologado por -Tapa 960x710mm
Registro acera y calzada homologado por UNELCO modelo B125 Tapa 960x710mm Marco 995x745mm Altura Marco 42mm de COFUNCO.
