# Bolardos de fundición pilonas Altura 1040mm Base Ø100mm

- Propiedad del archivo: CONSTRUNARIO
- Formato: FIEBDC-3/2012
- Programa: Construnario Versión 3.20
- Fecha de los precios: 25/09/2015
- Divisa: EUR

**COF-8123** u Bolardos de fundición pilonas Altura 1040mm Base Ø100mm
Bolardos de fundición modelo PILONAS Altura 1040mm Base Ø100mm arco embellecedor inoxidable de COFUNCO.
