# Conjunto para calzada de pabellones feria Marco 940x940mm Tapa Ø840mm

- Propiedad del archivo: CONSTRUNARIO
- Formato: FIEBDC-3/2012
- Programa: Construnario Versión 3.20
- Fecha de los precios: 25/09/2015
- Divisa: EUR

**COF-2124** u Conjunto para calzada de pabellones feria Marco 940x940mm Tapa Ø840mm
Conjunto para calzada de pabellones modelo FERIA Marco 940x940mm Tapa Ø840mm de COFUNCO.
