# Termómetro por infrarrojos 572-2 para alta temperatura

- Propiedad del archivo: CONSTRUNARIO
- Formato: FIEBDC-3/2012
- Programa: Construnario Versión 3.30
- Fecha de los precios: 06/10/2015
- Divisa: EUR

**Fluke 572-2** Termómetro por infrarrojos 572-2 para alta temperatura
Termómetro portátil de infrarrojos para altas temperaturas Fluke 572-2 - Medición de -30 a 900 °C (de -22 a 1652 °F). - Relación de distancia al punto de medición de 60:1 con doble láser, para apuntar al objetivo con rapidez y exactitud. - Interfaz multilingüe (selección por el usuario). - Pantalla de temperatura actual más MAX, MIN, DIF, AVG. - Compatible con los termopares tipo K estándares con miniconector, incluidos los que ya tiene y ha instalado. - Emisividad ajustable y tabla de emisividades predefinidas. - Lectura de temperatura de infrarrojos y termopar en pantalla retroiluminada. - Retención de la última lectura (20 segundos). - Alarma de temperatura alta y baja. - Almacenamiento y análisis de datos (99 conjuntos de datos). - Trípode. - Reloj de 12 o 24 horas. - Cable de interfase USB 2.0 de ordenador. - Software de documentación FlukeView®. - Garantía de dos años.
