# Calibradores de procesos multifunción Fluke 725

- Propiedad del archivo: CONSTRUNARIO
- Formato: FIEBDC-3/2012
- Programa: Construnario Versión 3.30
- Fecha de los precios: 07/10/2015
- Divisa: EUR

**Fluke 725** u Calibradores de procesos multifunción Fluke 725
El nuevo calibrador de procesos multifuncional Fluke 725 es un calibrador de campo potente y fácil de usar. Puede emplear las funciones de medición y generación para comprobar y calibrar prácticamente cualquier parámetro de proceso. - Su diseño pequeño y estilizado facilita su transporte. - Diseño robusto y fiable, idóneo para utilizarlo sobre el terreno. - La pantalla de medición/generación de fácil lectura permite ver simultáneamente los valores de entrada y de salida - Mide voltios, mA, RTD, termopares, frecuencia y ohmios para comprobar sensores y transmisores - Genera/simula voltios, mA, termopares, RTD, frecuencia, ohmios y presión para calibrar transmisores - Mide/genera presión utilizando cualquiera de los 29 módulos de presión Fluke 700Pxx Genera mA con medición de presión simultánea para realizar comprobaciones de válvulas y I/P - Soporta la comprobación de caudalímetros con las funciones de frecuencia y CPM - Efectúa rápidas comprobaciones de linealidad con las funciones incremento y rampa automáticas - Durante la comprobación, alimente los transmisores de potencia utilizando la alimentación de lazo con medición simultánea de mA - Soporta transmisores RTD de impulso rápido y PLC, con impulsos de tan sólo 10 ms. - Permite guardar las configuraciones de comprobación utilizadas con mayor frecuencia para emplearlas posteriormente - La retroiluminación permite trabajar en condiciones de iluminación deficiente - Batería de gran capacidad con cuatro baterías tipo AA
