# Calibrador de lazo de alta precisión 709

- Propiedad del archivo: CONSTRUNARIO
- Formato: FIEBDC-3/2012
- Programa: Construnario Versión 3.30
- Fecha de los precios: 07/10/2015
- Divisa: EUR

**Fluke 709** u Calibrador de lazo de alta precisión 709
El calibrador de lazo de precisión Fluke 709 se ha diseñado con una fácil interfaz pensada para el usuario que cuenta con un botón giratorio de selección rápida. La funda de protección se adapta fácilmente a la mano del técnico y la gran pantalla retroiluminada es fácil de leer, incluso en espacios oscuros y estrechos. El 709 ofrece: - La mejor precisión en su categoría con un 0,01% de la lectura. - Diseño compacto y resistente, funciona con 6 pilas AAA normales. - Interfaz de usuario intuitiva con mando giratorio de selección rápida para facilitar la configuración y el uso del dispositivo. - Resistencia de 250 ? integrada y seleccionable para la función de comunicación HART - Alimentación de lazo de 24 V de CC con modo de medida de corriente en mA (-25 a 125%). - Resolución de 1 µA en rangos de corriente (mA) y 1 mV en rangos de tensión. - Conexión sencilla de dos cables para todas las mediciones. - Autoapagado para prolongar la vida útil de la batería (ajustable hasta 30 minutos). - Modos de escalón y rampa variables en segundos. - Selección de escala ajustable (0 a 20 mA o 4 a 20 mA). - Pruebas de válvulas (simulación de valores definidos de mA con teclas de %).
