# AC285 Juego de pinzas de cocodrilo SureGripTM Large jaw

- Propiedad del archivo: CONSTRUNARIO
- Formato: FIEBDC-3/2012
- Programa: Construnario Versión 3.30
- Fecha de los precios: 08/10/2015
- Divisa: EUR

**AC285** u AC285 Juego de pinzas de cocodrilo SureGripTM Large jaw
Los accesorios SureGrip™ están diseñados para mejorar el agarre. Superficies de goma sobremoldeadas y diseño ergonómico para proporcionar al usuario un agarre al accesorio cómodo y fiable para poder centrarse en efectuar una medida exacta. - Un par (rojo, negro) de pinzas de cocodrilo grandes con mandíbulas de acero chapadas en níquel. - Dientes de diseño general ajustables a cualquier cosa desde cables de calibre finos hasta un tornillo de 20 mm. - Recomendado para el uso con cables de prueba TL222 y TL224. - Categoría de seguridad CAT IV 600 V, CAT III 1000 V, 10 A. - 1 año de garantía.
