# 700TC2 Juegos de clavijas de termopar (5 tipos)

- Propiedad del archivo: CONSTRUNARIO
- Formato: FIEBDC-3/2012
- Programa: Construnario Versión 3.30
- Fecha de los precios: 08/10/2015
- Divisa: EUR

**700TC2** u 700TC2 Juegos de clavijas de termopar (5 tipos)
Un juego de 7 miniconectores de clavija - Tipo J (negro), dos. - Tipo K (amarillo), dos. - Tipo T (azul), uno. - Tipo R/S (verde), uno. - Un año de garantía.
