# C25 Estuche flexible grande para multímetros digitales

- Propiedad del archivo: CONSTRUNARIO
- Formato: FIEBDC-3/2012
- Programa: Construnario Versión 3.30
- Fecha de los precios: 08/10/2015
- Divisa: EUR

**C25** u C25 Estuche flexible grande para multímetros digitales
Consiga el accesorio perfecto para sus herramientas Fluke. El estuche para transporte C25 es un estuche duradero acolchado con cierre, bolsillo interior y exterior de poliéster de alta calidad. Cuenta con una cómoda asa y permite transportar la mayoría de multímetros digitales de Fluke. Además, está disponible con un año de garantía.
