# C115 Estuche flexible para transporte

- Propiedad del archivo: CONSTRUNARIO
- Formato: FIEBDC-3/2012
- Programa: Construnario Versión 3.30
- Fecha de los precios: 08/10/2015
- Divisa: EUR

**C115** u C115 Estuche flexible para transporte
- Incluye dos bolsillos almohadillados para la protección de dos instrumentos de medida, como un multímetro digital y un termómetro por infrarrojos de la serie 60, además de una bolsa para cables de prueba y otros accesorios. - Maletín de transporte resistente de poliéster 600D. - Compatible con los multímetros digitales Fluke de las Series 20, 70, 11X, 170 y con otros instrumentos de medida de tamaño similar. - 1 año de garantía
