# Estuche flexible para transporte C345

- Propiedad del archivo: CONSTRUNARIO
- Formato: FIEBDC-3/2012
- Programa: Construnario Versión 3.30
- Fecha de los precios: 08/10/2015
- Divisa: EUR

**C345** u Estuche flexible para transporte C345
- El maletín perfecto para transportar una amplia gama de instrumentos de medida y accesorios portátiles de Fluke - El compartimento interno móvil proporciona flexibilidad para accesorios antiguos como indicadores de pruebas y sondas de corriente - Tamaño suficiente para todos sus accesorios y manuales de instrumentos - Bolsa exterior, bolsillo exterior con cremallera y dos bolsillos con ojal para el almacenamiento adecuado de accesorios - La bolsa exterior incluye una correa elástica y una malla para sujetar los accesorios - Maletín de transporte resistente de poliéster 600D que incluye correa para hombro extraíble y extensible.
