# Adaptador BNC BP881 para conectores tipo banana machos de doble conexión

- Propiedad del archivo: CONSTRUNARIO
- Formato: FIEBDC-3/2012
- Programa: Construnario Versión 3.30
- Fecha de los precios: 08/10/2015
- Divisa: EUR

**BP881** u Adaptador BNC BP881 para conectores tipo banana machos de doble conexión
- Permite la realización de pruebas con las manos libres en entornos de tensión controlados a un máximo de 500 VRMS - El conector tipo banana es de berilo-cobre niquelado para una baja resistencia de contacto - El adaptador BNC está chapado para evitar la oxidación - Temperatura máxima de trabajo de +50 °C
