# Unidad de adquisición de datos - Registrador de datos: 60 canales universales

- Propiedad del archivo: CONSTRUNARIO
- Formato: FIEBDC-3/2012
- Programa: Construnario Versión 3.30
- Fecha de los precios: 08/10/2015
- Divisa: EUR

**2638A_60** u Unidad de adquisición de datos - Registrador de datos: 60 canales universales
Incluye tres paneles de relé (2638A-RLY) y tres conectores 2638A-100. Este producto se envía con el panel de relé y los conectores universales de entrada instalados, las puntas de prueba, el manual del producto, la información de seguridad y el registro de garantía en CD, un cable de alimentación, un destornillador y el informe de trazabilidad con datos.
