# Horno portátil de calibración, de -25 °C a 150 °C, con 9142-INSX

- Propiedad del archivo: CONSTRUNARIO
- Formato: FIEBDC-3/2012
- Programa: Construnario Versión 3.30
- Fecha de los precios: 09/10/2015
- Divisa: EUR

**9142-X** u Horno portátil de calibración, de -25 °C a 150 °C, con 9142-INSX
Mejoramos la portabilidad, velocidad y funcionalidad de los entornos de procesos industriales. - Intervalo de temperatura de –25 a 150 °C - Precisión de visualización de ±0,2 °C en todo el rango - Lector de dos canales incorporado para PRT, RTD, termopares, corriente 4-20 mA - Lector opcional del termómetro de referencia incorporado - Calibración acreditada
