# Horno portátil de calibración, de 50 °C a 660 °C, con 9144-INSX, y con opción de proceso

- Propiedad del archivo: CONSTRUNARIO
- Formato: FIEBDC-3/2012
- Programa: Construnario Versión 3.30
- Fecha de los precios: 09/10/2015
- Divisa: EUR

**9144-X-P** u Horno portátil de calibración, de 50 °C a 660 °C, con 9144-INSX, y con opción de proceso
Calibración de precisión con índices rápidos de rampa de subida de temperatura para los entornos de procesos industriales. - Intervalo de temperatura de 50 a 660 °C - Calentamiento hasta los 660 °C en 15 minutos - Precisión de visualización desde ± 0,35 °C a 420 °C hasta ± 0,5 °C a ± 660 °C - Lector opcional del termómetro de referencia incorporado - Calibración acreditada
