# Pozo seco A de mano HDRC

- Propiedad del archivo: CONSTRUNARIO
- Formato: FIEBDC-3/2012
- Programa: Construnario Versión 3.30
- Fecha de los precios: 09/10/2015
- Divisa: EUR

**9100S-A** u Pozo seco A de mano HDRC
El calibrador de bloque seco más pequeño, ligero y portátil del mundo. - Los calibradores de bloque seco más pequeños del mundo - La temperatura oscila entre 35 y 375 °C - Precisión de hasta ±0,25 °C, estabilidad de ±0,07 °C a 50 °C - Calibración trazable NIST
