# WEBER.TEC TXT - Mortero tixotrópico moldeable y moldurable

- Propiedad del archivo: CONSTRUNARIO
- Formato: FIEBDC-3/2012
- Programa: Construnario Versión 3.51
- Fecha de los precios: 19/11/2015
- Divisa: EUR

**WTECTXT** u WEBER.TEC TXT - Mortero tixotrópico moldeable y moldurable
Mortero especial para moldear, modular, esculpir y estampar. Elementos ornamentales en la fachada como zócalos, cornisas, recercados, sillería… Coronas de piscinas de aspectos muy variados como imitación a rocas, troncos. Realización de revestimientos impermeables y decorativos de fachadas de aspectos minerales múltiples. Regularización de muros. Composición Cemento, calcáreas, arena de sílice y cargas ligeras, agentes tixotrópicos, hidrófugos y otros aditivos. Observaciones - Sobre estructuras metálicas cubiertas con una armadura, aplicar una primera capa de weber.tec txt más densa, para evitar que penetre a través de los orificios de la malla. - Excluyendo la aplicación como revestimiento de impermeabilización, los trabajos realizados con weber.tec txt no aseguran una función de estanqueidad. Características de empleo Sobre soportes de ladrillo y para espesores inferiores a 4 cm, aplicar directamente sobre el soporte húmedo. Para espesores superiores a 4 cm y hasta 20 cm, aplicar una primera capa de cubrición sobre la armadura, rallarla y aplicar la segunda con los espesores deseados, una vez endurecida la primera. Prestaciones - Densidad de producto en polvo: ~ 1,2 kg/l. - Densidad en masa: ~ 1,8 kg/l. - pH pasta fresca: 12. - Retracción: = 2 mm/m. - Resistencia a la flexotracción: = 2 MPa. - Resistencia a la compresión: = 6 MPa. - Resistencia al fuego: Clase A1. - Módulo de elasticidad dinámico: 6.000-10.000 MPa. - Capilaridad: = 0,4 kg/(m2.min1/2). Estos resultados se han obtenido en ensayos realizados en condiciones estándar, y pueden variar en función de las condiciones de puesta en obra. Información práctica Presentación : Sacos de papel de 25 kg. Palets de 1.200 kg. (48 sacos). Colores : gris, blanco, ocre y colores especiales. Rendimiento : 12 -14 kg/m2 y cm de espesor. Conservación : 12 meses a partir de la fecha de fabricación, en el envase original cerrado y al abrigo de la humedad. Envase de 25 kg.
