# Regleta Bohn T5 2x54W S/L

- Propiedad del archivo: CONSTRUNARIO
- Formato: FIEBDC-3/2012
- Programa: Construnario Versión 3.51
- Fecha de los precios: 23/11/2015
- Divisa: EUR

**144346-PLX** u Regleta Bohn T5 2x54W S/L
Potencia: 2x54W Tensión: 230V 50Hz Intensidad: -A Lámpara: Ectube T5 Equipo: EEIA2 IP: 20 IK: -
