# Magnun Led Elite II Nova 2X36W 830

- Propiedad del archivo: CONSTRUNARIO
- Formato: FIEBDC-3/2012
- Programa: Construnario Versión 3.51
- Fecha de los precios: 23/11/2015
- Divisa: EUR

**207829-PLX** u Magnun Led Elite II Nova 2X36W 830
Potencia Led: 2x36W Potencia Luminaria: 76W Flujo Led (Tj25) (f): 9750lm Flujo emitido luminaria (f): 9262lm Temperatura de color: 3000K Ángulo de apertura: 68º simétrica Horas de vida: L70>50.000h
