# Accesorios específicos para radiador mural a gas Stratos - de Kromschroeder

- Propiedad del archivo: CONSTRUNARIO
- Formato: FIEBDC-3/2012
- Programa: Construnario Versión 3.51
- Fecha de los precios: 27/01/2016
- Divisa: EUR

| Código | Descripción |
|---|---|
| C1008KRO-1122 | Accesorios específicos para radiador mural a gas Stratos - de Kromschroeder |
