# PSw90 GLP, radiador mural a gas, tiro forzado - de Kromschroeder

- Propiedad del archivo: CONSTRUNARIO
- Formato: FIEBDC-3/2012
- Programa: Construnario Versión 3.51
- Fecha de los precios: 31/05/2017
- Divisa: EUR

**111417** u PSw90 GLP, radiador mural a gas, tiro forzado - de Kromschroeder
PSw90, radiador mural a GLP, tiro forzado, serie Poster PSw. - Dimensiones LxHxP [mm]: 958 x 225 x 580. - Cons. Calorífico máx./mín [kW]: 10/7. - Potencia útil máx./mín. [kW]: 9,1/6,23. - Tipo de evacuación de humos [Tipo]: C12-C32-C42-C55. - Nivel de eficiencia [% ]: 91. - Clase de eficiencia [clase]: 1. - Volumen calefactable* [m ]: 245. - Caudal de aire del ventilador [m /h]: 410. - Consumo gas G20 nom. [m /h]: 1,06/0,742. - Consumo gas G30 nom. [kg/h]: 0,788/0,552. - Consumo gas G31 nom. [kg/h]: 0,777/0,544. - Presión en inyector gas G20 nom./Red. [mbar]: 10. - Presión en inyector gas G30 nom./Red. [mbar]: 27,2. - Presión en inyector gas G31 nom./Red. [mbar]: 34,5. - 3 inyectores G20/G30-31 [Ø mm]: 1,65/0,95. - Suministro eléctrico [V/hz]: 230/50. - Potencia absorbida [W]: 135. - Protección eléctrica: IP20. - Categoría de gas: II 2h 3+. - Long. máx evacuación de humos Ø32/Ø54 [m]: -/10. - Nivel de ruido a 3 m [dB(A)]: 40. - Ø conexión de gas: 3/8”. - Peso [kg]: 41,2. * potencia de calefacción, con buen nivel de aislamiento, sobre 25/30 kcal por m3 , y temperatura exterior de 0 °C.
